# Muster-Leistungsbeschreibung
Leistungsbeschreibung (GAEB 90, DA81)
Währung: EUR

## Standsicherheits-/Tragfähigkeitserhöhu
Datum: 12.09.25

### Titel 00001 Positionen

*Hinweis*
Vorbemerkungen zur Bauwerksertüchtigung

Unter Bauwerksertüchtigung sind alle Maßnahmen zu
verstehen,
die dazu dienen, den Widerstand des Bauwerks oder
einzelner Bauteile durch statisch wirksame Maßnahmen
zu erhöhen.
Dazu zählen
- Gefügeverbesserung durch Verfüllung und Injektion
- Vernadelung und Verankerung

Im Rahmen der Baudenkmalpflege ist zu beachten, dass
sämtliche Maßnahmen mit einem möglichst
geringen Eingriff in die Bausubstanz verbunden sind und

dass der Erhalt der Originalsubstanz im Vordergrund
steht.

Bei der Planung und Durchführung sind die Empfehlungen
des
WTA-Merkblattes 7-1 "Erhaltung und Instandsetzung von
Mauerwerk - Konstruktion und Tragfähigkeit" Ausgabe
12.2028
zu beachten.

**00001.0001 Bohrlocherstellung für Standsicherheitserhöhung**
Bohrungen für Anschlußnadeln und Injektion in
Hohlräumen und Kontaktfugen müssen erschütterungsarm
hergestellt werden. Der AG behält sich vor, dem
Zustand des Naturstein-Mauerwerkes angepaßt, hierfür
den Einsatz von erschütterungsfreiem Gerät zu
fordern.

Bohransatzpunkte, Bohrdurchmesser und Bohrlochtiefe
werden vor Arbeitsbeginn von den fachlich Beteiligten
festgelegt.

Die Bohrlöcher für die Standsicherheits-  u.
Tragfähigkeitserhöhung werden im Abstand von ........
cm Achsmaß gebohrt.
Pro m² sind ca. 8 - 10 Packer einzukalkulieren. Der
Durchmesser sollte generell 20 - 22 mm betragen. Die
Bohrlochtiefe ist so zu wählen, daß der eingebrachte
Verfüllmörtel in die Hohlschicht des Mauerwerkes
gelangt.

Im Bohrpreis eingeschlossen sind alle notwendigen
Arbeiten und Geräte.
Einheit: m2

*Hinweis*
Nicht zu erwartende Bohrhindernisse

Für das Durchbohren von Bohrhindernissen (wie Holz-
oder Eiseneinlagerungen o.ä.), mit deren Vorhandensein
nicht gerechnet werden konnte, ist die Bauleitung zu
verständigen.

Die Abrechnung erfolgt nach cm durchbohrten
Hindernisses. [Abrechnung in lfcm]

**00001.0002 Setzen der Packer zur Mauerwerksertüchtigung**
Setzen der Injektionspacker für die erforderlichen
Injektions- und Verfüllarbeiten in die Bohrlöcher.

Injektionspacker incl. Zubehör liefern und verspannen.

Hersteller: Remmers

Packertyp:
- Lamellenschlagpacker 18 x 105 mm
- Verschlussstück

Verbrauch:
Lamellenschlagpacker 18x105 mm <4524>
Verschlussstück <4522>
Einheit: St

**00001.0003 Ertüchtigung des Mauerwerkes mit sulfatbeständigem Feinstmörtel (BSP 3)**
*** Grundposition ZZ 001.0
Verfüllen von Hohlräumen im Mauerwerk mit dem
fließfähigen, mineralischen, sulfatbeständigen
Füll- und Injektionsmörtel Remmers BSP 3
mittels Injektionsverfahren über Injektionspacker.

Vor Beginn der Arbeiten sind durch Probeinjektion und
Beurteilung von repräsentativen Musterflächen durch
die fachlich Beteiligten die Parameter des Verfahrens
festzulegen.

Ausführung:
Die Füllung der Hohlräume des Mauerwerkes erfolgt
mittels einer geeigneten Injektionspumpe im
Niederdruckverfahren.

Zuerst untere Bohrlöcher mit Injektionsmörtel
befüllen, bis aus den darüberliegenden Packern
Verfüllmörtelüberschuß ausgeworfen wird.
Anschließend schichtweise nach oben arbeiten.

Verbrauch:
ca.: 1,1 kg/l Hohlraum Remmers BSP 3 <0312>
Einheit: lfm

**00001.0004 Entfernen der Injektionspacker**
Ausbau der Injektionspacker
nach dem Erstarren des Injektionsmaterials und
verschließen der Bohrlöcher mit
einem geeigeneten, dem Untergrund angepassten Mörtel,
z.B. Remmers SP Levell.

Verbrauch:
ca. 1,2 kg/l Hohlraum Remmers SP Levell <0401>
Einheit: St

*Hinweis*
Protokollieren der Ertüchtigungsmaßnahme

Materialtechnische Daten, Bohrungen per Handskizze in
Ansichstpläne sowie Materialmengen je Packer
protokollieren.
